# Kirschhecke 10
Angebotsaufforderung (GAEB DA 2000 1.2, DA83)
Projekt: Kirschhe
Währung: EUR
Erstellt mit: G&W CALIFORNIA PRO, CALIFORNIA PRO, 17.06.2026

## Zusätzlicher Text
Leistungsverzeichnis
Anliegend übersenden wir Ihnen ein Leistungsverzeichnis mit der Bitte um ein Angebot

Bauvorhaben
Gemeinschaftshauptschule
Kirschhecke 10
41199 Mönchengladbach

Errichtung einer Photovoltaikanlage mit Batteriespeicher

Gewerk
 KG440 Elektrische Anlagen

Auftraggeber

Stadt Mönchengladbach, Der Oberbürgermeister
GMMG Gebäudemanagement
41050 Mönchengladbach

Datum
17.6.2026

## Zusätzlicher Text
Schlüsselfertige Auslegung, Lieferung und Montage einer TAB und VDE konformen Photovoltaik-Dachanlage mit Energiespeichersystem und Messwandlerschrank

Die zu installierende PV-Anlage soll über eine mit den notwendigen Absicherungen und Zähleinrichtungen ausgestattete Elektroverteilung in das 400V Niederspannungsnetz des lokalen Netzbetreibers einspeisen. Der erzeugte Solarstrom soll zum größtmöglichen Teil selbst verbraucht werden und überschüssiger Solarstrom nach dem Prinzip der Überschusseinspeisung ins Niederspannungsnetz des lokalen Netzbetreibers eingespeist werden. Dabei sind die technischen Anschlussbedingungen vom Netzbetreiber zu erfüllen.
Hierfür ist vor Installation ein Messkonzept für die Photovoltaikanlage vorzulegen.

Der  neue Messwandlerschrank ist grundsätzlich in der Netzform TN-C-S auszuführen. Die zentrale PEN-Auftrennstelle ist im Messwandler- schrank zu errichten, normgerecht nach DIN VDE 0100-540 mit eindeutiger und dauerhafter Kennzeichnung.
Bestehende Abgänge zu Verbrauchern und nachgelagerten Unterverteilungen, die im Bestand in TN-C ausgeführt sind, sind weiterhin als TN-C- Stromkreise über die PEN-Sammelschiene zu betreiben.
Eine Vermischung der Netzformen nach der PEN-Auftrennung ist ausgeschlossen, nach der Auftrennung dürfen N- und PE-Leiter an keiner Stelle mehr leitend verbunden werden. Die Verteilung ist konstruktiv so vorzubereiten (Reserveplätze, Klemmenleisten, Beschriftung), dass im Zuge zukünftiger Revisionen einzelne TN-C-Stromkreise ohne Schrankumbau auf TN-S umgestellt werden können. Die Dokumentation (Stromlaufplan, Aufbauplan) hat die Netzform jedes Abgangs eindeutig auszuweisen.

Messkonzept
Bei der Umsetzung der Photovoltaikanlage ist, in Abstimmung mit der NEW Netz und dem AG, vorzugsweise das Messkonzept MK 8 (Erzeugungsanlage mit Haushalt und steuerbarer Verbrauchseinrichtung, in Anlehnung an VBEW MK C3) vorgesehen. Dieses Messkonzept ermöglicht die Überschusseinspeisung bei gleichzeitiger getrennter Erfassung des allgemeinen Liegenschaftsverbrauchs und der steuerbaren Verbrauchseinrichtung (z. B. Wärmepumpe/Ladeeinrichtung nach § 14a EnWG).
Für die Abrechnung sind zwei separate Stromlieferverträge vorzusehen:
·  Z1: Zählpunkt für die steuerbare Verbrauchseinrichtung
·  Z2: Zählpunkt für den allgemeinen Liegenschaftsauszug
Als Steuerungseinrichtung für die Photovoltaikanlage ist zwingend ein Energiemanager vorzusehen, der vergleichbar und vollständig kompatibel mit dem System „Plexlog PL500+“ ist. Die Schnittstellen-Kompatibilität mit dem angebotenen Wechselrichter und dem Batteriespeicher muss lückenlos gegeben sein (siehe hierzu auch LV-Position 01.01.0140). Durch den Einsatz dieses intelligenten Energiemanagers entfällt die ansonsten, gemäß EEG bei Anlagen bis 100 kWp ohne Steuerungseinrichtung, pauschal erforderliche, statische Begrenzung der Wirkleistungseinspeisung auf 60 % der installierten Leistung.

Aufgrund der für dieses Projekt vorliegenden Förderungsbedingungen darf nicht mehr als 20% der jährlich erzeugten Energie in das öffentliche Netz eingespeist werden. Dies ist durch entsprechende Einstellungs- oder Regelungsmaßnahmen (über den vorgenannten Energiemanager) sicherzustellen.

Die folgende technische Anlagen- und Konstruktionsauslegung muss gegeben sein und mit eingereicht werden:

1. Leistung und Ausbeute der am Markt verfügbaren und reproduzierbar getesteten PV-Module abhängig von den aufgrund der zu erwartenden Licht- und Sonnenverhältnisse (direkte Sonneneinstrahlung, diffuse Lichtverhältnisse, etc.) nutzbaren Einstrahlungsenergie. Von anerkannten Prüfstellen ausgestellte Zertifikate für PV-Module, PV Verkabelungskomponenten, Wechselrichter sind vorzulegen, um die Erfüllung langfristigen Qualitätsanforderungen nachzuweisen.

2. Konzept für die mechanische Befestigungs- und ggf. Aufständerungskonstruktion zur Optimierung der technischen Ertragsverhältnisse in Abhängigkeit von den gem. Pos. 1 ausgewählten PV-Modul-Technologie-Varianten und der optimierten Nutzung der zur Verfügung stehenden Fläche unter Berücksichtigung der geografischen Ausrichtung und von eventuellen Verschattungseffekten (Intensität und Dauer der Beeinträchtigung in Abhängigkeit von jahreszeitlich bedingtem Sonnenstand und relativer Sonnenbewegung)

3. Optimierung der Anpassung der PV-Module und Modulverschaltungen an die eingeplanten Wechselrichter und deren effektivem Wirkungsgrad.

4. Funktionelle Vollständigkeit der Gesamtanlage einschließlich Elektroinstallation für die Einspeisung in das Versorgungsnetz mit abgestimmtem Einbau der Zähler- und Monitoring-Komponenten unter Berücksichtigung der räumlichen und Installationsverhältnisse innerhalb und außerhalb des Gebäudes. Daneben ist die Installation von Blitz- und Überspannungsschutz mit Einbindung in die bestehenden Gebäudeschutzinstallationen einzubeziehen. Die Installationszonen auf dem Dach sind jeweils auf den Satellitenaufnahmen der Liegenschaften markiert.

5. Fernwartung und Fernüberwachung über Anlagenmonitoring (Möglichkeiten der Überwachung und Betriebsführung der Anlage nach Steuerungs-, Diagnose-, internen und externen Auswerte-, Fernbedienungs-, Fernwartungs-, Fernauswertemöglichkeiten, Datenschnittstellen). Sämtliche Funktionalitäten des Anlagenmonitorings, der Fernüberwachung und des Fernzugriffs sind über den integrierten, vorgenannten Energiemanager (Plexlog PL500+ oder kompatibel) bereitzustellen und vollumfänglich abzubilden.

6. Konzeption, Errichtung und Inbetriebnahme der PV-Anlage entspricht den einschlägigen und aktuellen VDE-, DIN- und TAB-Anforderungen und den Einspeisekriterien des Netzbetreibers.

7. Angabe der statischen Kriterien entsprechend der Modultechnologie für die Beurteilung der statischen Auswirkungen auf die Gebäudekonstruktion hinsichtlich der statischen und dynamischen Lastreserven.

8. Es ist sicherzustellen, dass die Funktionsfähigkeit der Dächer durch die Errichtung der PV Anlagen gewährleistet bleibt und nicht beeinträchtigt wird.

9. Es ist sicherzustellen, dass die bisherige Nutzung des Gebäudes durch die Errichtung der PV Anlagen gewährleistet bleibt und nicht beeinträchtigt wird.

10. Verwendung spezieller für den Außenbereich konzipierter Solarkabel (Beständigkeit gegen UV-Strahlung, Temperatur und Witterungseinflüsse) (gleichstromseitig und wechselstromseitig).

11. Ausreichende Dimensionierung der verwendeten Solarkabel, um die prozentuale Verlustleistung von < 1% sicherzustellen (gleichstromseitig und wechselstromseitig).

12. Verwendung geeigneter, anwendungsgeprüfter Stecker und Buchsen für Kabelverbindungen.

13. Kabel sind in UV-, witterungs- und temperaturbeständigen Schutzrohren, Schutzschläuchen oder Schutzkanälen zu führen, so dass mechanische Beschädigungen auch mit Langzeiteinwirkung verhindert werden.

14. Die Wechselrichter sind so zu dimensionieren, dass sie in ihrem besten Arbeitsbereich über möglichst lange Zeit am Tag betrieben werden. Hierfür ist ein optimiertes Auslegungsverhältnis der maximalen Wechselrichter-Ausgangsleistung (PAC max) zur Generatorleistung (PDC nenn) sicherzustellen.

15. Schmutzabweisung der PV-Module zur Optimierung der Betriebs-/Ertragsverhältnisse

16. Adäquate Revisionsgänge für Instandhaltungs- und Wartungsarbeiten müssen berücksichtigt werden

17. Hinterlüftung der PV-Anlage für optimierte technische Funktionsbedingungen ggf. durch Freiluftzirkulation.

Das Anlagenkonzept ist gemäß den o.a. Haupt- und Nebenkriterien darzustellen und in ein vollständiges und kostenfreies Angebot mit Einzelpositionen und Einzelpreisen mit Angabe der Liefer- und Montage-/Inbetriebnahmedauer umzusetzen.
Gegenstand des Angebotes ist die vollständige Konzipierung, Errichtung, Inbetriebnahme und Dokumentation der PV-Anlage. Die Überprüfung der Statik der Gebäude ist nicht Gegenstand des Angebotes. Der Auftragnehmer verpflichtet sich jedoch, alle für die Statikprüfung erforderlichen Sachdaten der PV-Anlage unmittelbar zur Verfügung zu stellen.

Entsprechend der vorgenannten Bedingungen und Kriterien ist eine PV-Dachanlage mit optimalen Modul- und Wechselrichtertechnologien zu liefern, zu montieren und in Betrieb zu nehmen. Die gesamte Anlage ist als netzgekoppelte Anlage zu installieren.

Leistungsumfang
Bei den in den nachfolgenden Positionen beschriebenen Leistungen sind alle hierfür erforderlichen Nebenleistungen enthalten, einschließlich der Lieferung zur Baustelle und der betriebsfertigen Montage. Sind Anlagen, Anlagenteile oder Elemente für die Anlageninstallation nicht besonders erwähnt, aber zum fachgerechten Erstellen und Betreiben der Anlage notwendig, so sind diese mit einzukalkulieren.

Materialcontainer und die Baustellenversorgung (bei Bedarf auch über Baustromaggregat) sind Sache des Auftragnehmers (AN). Der Stellplatz für die Container sind mit dem Bauherrn abzustimmen. Das Material ist zur Baustelle zu liefern. Lagerflächen stehen nur eingeschränkt zur Verfügung, so dass eine umgehende Materialverarbeitung sichergestellt werden muss.

1. Bereitstellung aller erforderlichen Hebebühnen, Gerüste, Hubsteiger, Materiallifte, Kräne etc. für die gesamte Zeit der Projektabwicklung durch den Auftragnehmer (AN).

2. Die Einholung aller notwendigen Genehmigungen von Behörden, VNB, Telekomunikationsanbieter und dergleichen, einschließlich aller Kosten und Prüfgebühren. Das Vorbereiten sämtlicher Anträge und Betriebserlaubnisbescheinigungen bei Behörden, oder dergleichen in der Art, dass diese vom Auftragnehmer, bzw. Bauherrn nur noch unterschrieben werden müssen. Wird die Betriebsgenehmigung verweigert, so trägt der Auftragnehmer die Kosten, die dem Auftraggeber, oder dessen Beauftragten durch den Mehraufwand entstehen. Dies gilt auch für mehrfache Kontrollen oder Mängelbeseitigungen.

3. Lieferung und betriebsfertige Montage der ausgeschriebenen Komponenten, sodass die technischen Betriebsbereitschaft und die Inbetriebnahme der Anlage gegeben ist.
Eine detaillierte Ertragssimulation mit einem anerkannten Simulationsprogramm (z. B. PVsyst, PV*SOL) ist dem Angebot beizulegen. Die Simulation hat die konkreten Standortbedingungen zu berücksichtigen.

4. Inbetriebnahme, Übergabe und das Einstellen der Anlage inkl. der Einweisung des Bedienungspersonals und Übergabe der gesamten Unterlagen an den Betreiber (AG). Die Übergabe und Einweisung ist schriftlich zu dokumentieren.

5. Erstellung und Übergabe aller Revisionsunterlagen (z.B. Konstruktions- und Ausführungszeichnungen, Schaltpläne, Leitungspläne, Stromlaufpläne, Montagepläne etc.). Zusenden der Dokumentationen an den Betreiber (AG). Sofern Bauunterlagen verwendet werden können, werden diese dem Unternehmer in digitaler Form für seine Eintragungen zur Verfügung gestellt. Andernfalls sind die Revisionspläne nach Bauplänen selber anzufertigen. Für die Bedienung und Wartung werden Revisionsunterlagen erstellt. Alle Bezeichnungen in diesen Unterlagen stimmen mit der Anlagenkennzeichnung überein. Die Unterlagen werden geordnet und gebunden, in 1-facher Ausfertigung sowie 1-fach auf elektronischem Datenträger (USB) spätestens eine Woche vor der Abnahme übergeben. Pläne sind zusätzlich im DWG-/DXF-Format bereitzustellen. Die Art und der Umfang der Dokumentation entspricht der VDI-Richtlinie 6026.

Zu den Unterlagen gehören:
·  Elektrotechnische Pläne und Unterlagen
·  Datenblätter aller verbauten Komponenten
·  Technische Berechnungen
·  Amtliche Zulassungen u.ä.
·  Bedienungsanleitungen

Bedienungs- & Wartungsanweisungen für:
·  Bedienung im Normalfall
·  Bedienung im Störungsfall
·  Besondere Schaltungen und Sicherheitseinrichtungen

6. Abnahme und Einweisung
Spätestens eine Woche vor der Abnahme der installierten Anlage sind die entsprechenden Unterlagen beizustellen. Eine anlagenkundige Fachkraft ist ebenfalls abzustellen. Sollten aufgrund festgestellter Mängel wiederholte Abnahmen erforderlich werden, gehen die Kosten hierfür zu Lasten des Auftragnehmers. Der Auftragnehmer hat nach Fertigstellung den Auftraggeber in alle Funktionen der Anlagen einzuweisen. Über die Einweisung ist dem Auftraggeber ein Protokoll zu übergeben.

7. Für die Ausführung der Arbeiten gelten die anerkannten Regeln der Technik, sowie die entsprechenden Normen und sonstigen Richtlinien und Vorschriften in jeweils neuester Fassung:
·  Verdingungsordnung für Bauleistungen (VOB Teil B und C)
·  Einschlägigen DIN- und EN-Vorschriften
·  VDE-Bestimmungen, den Technischen Anschlussbedingungen und VDI 6026
·  TAB des zuständigen Versorgungsnetzbetreibers, der Richtlinie Eigenerzeugungsanlagen am Niederspannungsnetz
·  Auflagen des Bauherrn für das Betriebsgelände
·  Landesbauordnung des betreffenden Bundeslandes in dem das Objekt liegt
·  Vorschriften des Gewerbeaufsichtsamtes
·  Vorschriften des Bauordnungsamtes
·  Vorschriften des Amtes für Arbeitsschutz
·  Vorschriften des Gesundheitsamtes
·  Richtlinien und Merkblättern der Bau- Berufsgenossenschaft und der BG Feinmechanik und Elektrotechnik bzw. BG ETEM

Wartung und Betriebsführung
Der Auftragnehmer hat dem Auftraggeber mit Angebotsabgabe ein Angebot für einen Wartungsvertrag für die gesamte gelieferte und installierte Anlage vorzulegen. Das Wartungsangebot fließt bei der Auswertung des Gesamtangebotes mit in die Wertungssumme ein.
Der Wartungsvertrag hat mindestens folgende Leistungen zu umfassen:
·  Jährliche Inspektion und Funktionsprüfung der PV-Anlage
·  Überprüfung der Montage, Verkabelung und Einspeisepunkte
·  Prüfung und Dokumentation der Wechselrichterparameter
Der Wartungsvertrag wird nicht Bestandteil des Hauptauftrags. Der Auftraggeber behält sich vor, den Wartungsvertrag separat zu beauftragen.

Technische Vorbemerkungen
Die Dachhaut und Gebäudeteile sind zu schützen, um Beschädigungen zu vermeiden.
Etwaige Schäden an der Dachhaut und am Gebäude werden dem AN belastet. Dies betrifft auch Schäden, die zum Zeitpunkt der Abnahme nicht erkennbar sind (bspw. Undichtigkeit Dach). Hierzu zählen auch Folgeschäden, z.B. Schäden durch eindringendes Wasser, im Inneren des Gebäudes. Schäden, die bereits vor der Installation der Anlage existiert haben, müssen vor Installationsbeginn dokumentiert und dem AG kommuniziert werden.

Die Lastreserven für die Installation einer PV-Anlage betragen bis zu maximal 0,25 kN/m² bzw. 25,49 kg/m². Es ist ein Nachweis über die Systemstatik erforderlich und dem Angebot beizulegen.

Die Solaranlagen sind gegen Abheben zu sichern. Eine Abhebesicherung und ggf. Sicherung gegen Umkippen muss erfolgen.

Bei der Ausführung sind Blitz- und Brandschutztechnische Vorgaben nach gültigen Vorschriften einzuplanen und umzusetzen.
Alle elektrischen Bauteile und Anlagen sind in den Potentialausgleich einzubeziehen, auch wenn dieses in den einzelnen Positionen nicht gesondert erwähnt wird.

Das Öffnen und Schließen vorhandener Kanäle, Verteilungen und sonstiger Installationen ist in die Einheitspreise einzukalkulieren und wird nicht gesondert vergütet, sofern diese Leistungen nicht besonders erwähnt bzw. hierfür sep. Positionen vorhanden sind. Das ordnungsgemäße Einführen, Anschließen und Verklemmen sowie sämtliches Klein-, Isolier-, Dichtungs- und Befestigungsmaterial, etc. ist mit den Einheitspreisen abgegolten.

Der AN hat den Nachweis zu erbringen, dass die Hersteller aller wesentlichen Komponenten (PV-Module, Wechselrichter, Batteriespeicher, Monitoring-System) die Reparatur der Geräte sowie die Ersatzteilversorgung für einen Zeitraum von mindestens 10 Jahren ab Abnahme garantieren.

Des Weiteren ist darauf zu achten, dass Geräte bzw. Anlagenteile, die dem EMV-Gesetz unterliegen, eine CE-Kennzeichnung aufweisen müssen oder entsprechend konform sind. Die Nachweise zur Normerfüllung müssen auf Anfrage vorgelegt werden.

Umwelt- und Nachhaltigkeitsanforderungen
Die Einhaltung europäischer Umwelt- und Chemikalienstandards wird vorausgesetzt, insbesondere:
·  REACH-Verordnung (EG) Nr. 1907/2006
·  RoHS-Richtlinie 2011/65/EU
Nachhaltige Lieferketten sind durch geeignete Nachweise zu belegen (z. B. Umweltproduktdeklarationen (EPD), Nachhaltigkeitsberichte, Lieferantenerklärungen oder vergleichbare Dokumente). Informationen über das Recycling und die fachgerechte Entsorgung aller wesentlichen Komponenten am Ende ihrer Lebensdauer sind mit der Dokumentation zu übergeben.

ZEREZ-Registrierung
Sämtliche für den Netzanschluss relevanten Komponenten (insbesondere Wechselrichter und Batteriespeicher) müssen über eine gültige Registrierung im Zentralen Register für Einheiten- und Komponentenzertifikate (ZEREZ) gemäß NELEV verfügen. Die zugehörigen ZEREZ-IDs sind dem Angebot beizulegen und bei der Anmeldung im Marktstammdatenregister (MaStR) anzugeben. Ohne gültige ZEREZ-ID ist ein Netzanschluss nicht zulässig.

Intelligentes Messsystem (Smart Meter / iMSys)
Der Auftragnehmer hat den Netzbetreiber bei der Netzverträglichkeitsprüfung darüber zu informieren, dass ein Smart Meter installiert werden soll.
Gemäß den Regelungen des Solarspitzengesetzes (in Kraft seit 25.02.2025) wird die Einspeiseleistung von PV-Anlagen ohne Smart Meter und Steuerungseinrichtung auf 60 % der installierten Leistung begrenzt. Wie zuvor im Messkonzept beschrieben, ist zur Vermeidung dieser statischen Begrenzung als Steuerungseinrichtung zwingend der genannte Energiemanager (Plexlog PL500+ oder vergleichbar) einzusetzen. Um die volle Einspeiseleistung nutzen zu können, ist die Installation eines intelligenten Messsystems (iMSys) mit Smart-Meter-Gateway beim zuständigen Messstellenbetreiber zu veranlassen. Der AN hat die hierfür erforderliche Koordination mit dem Messstellenbetreiber zu übernehmen und die technischen Voraussetzungen im Zählerfeld herzustellen. Die Kosten für das Smart-Meter-Gateway selbst trägt der Messstellenbetreiber; die vorbereitenden Installationsarbeiten am Zählerfeld sind vom AN in die Einheitspreise einzukalkulieren.

Zulassungen / Prüfzeugnisse Brandschutz / Schallschutz
Alle im Rahmen der Installation erstellten und mit Medien belegten Durchbrüche werden nach Beendigung der Arbeiten durch den AN entsprechend den Anforderungen brandschutztechnisch verschlossen. Die Durchbrüche sind durch den AN gemäß den gültigen Vorgaben zu belegen.
Wand- oder Bodenöffnungen, welche nicht brandschutztechnisch zu schließen sind, sind durch den AN mindestens mit Mineralwolle zur Vermeidung einer Schallübertragung auszustopfen.

Für alle Bauteile mit Brandschutzanforderungen sind allgemein gültige Zulassungen und Prüfzeugnisse vorzulegen.

Für die durch den AN ausgeführten Arbeiten ist eine Übereinstimmungserklärung vorzulegen.

Weitere Vorbemerkungen
·  Eine deutschsprachige Ansprechperson muss die gesamte Bauphase über bis zur finalen Abnahme der Anlage erreichbar und in regelmäßigen Abständen vor Ort sein. Über diese Person muss die Kommunikation mit dem Auftraggeber laufen.
·  Eigene Firmen- oder Werbemittel auf oder in der Nähe der Baustelle sind nicht zulässig und werden auf Kosten des AN entfernt und entsorgt.
·  Bauleistungsversicherung: Der Auftraggeber wird keine Bauleistungsversicherung abschließen. Diebstahlschutz und dergleichen obliegt dem Auftragnehmer. Versicherungen sind vom Auftragnehmer in Eigenverantwortung abzuschließen. Hierfür ist ein Nachweis sowie eine Eigenerklärung vor Beginn der Bauarbeiten vom AN zu erbringen.

Abschluss des Projektes und Übergabe der Anlagen

Das Projekt muss spätestens bis zum 31.10.2026 abgeschlossen sein.

Für die Übergabe der Anlagen werden folgende Bedingungen zugrunde gelegt:
·  Die Anlage muss in betriebsfertigem Zustand übergeben werden
·  Die Anlage muss durch den örtlichen Energieversorger abgenommen sein
·  Erfüllung der Brandschutzvorschriften und Schallschutzforderungen
·  Zwei Mitarbeiter des Auftraggebers müssen in die Anlage eingewiesen sein
·  Die Revisionsunterlagen müssen vollständig vorliegen
·  Die Anlage muss durch einen staatl. anerkannten Sachverständigen abgenommen sein (Erstabnahmeprüfung gem. TPrüfVO NRW)
Funktioniert die Anlage nicht einwandfrei oder werden die garantierten Leistungen nicht erreicht, hat der
Auftragnehmer die notwendigen Verbesserungen zu seinen Lasten vorzunehmen.
Für die Beseitigung der bei der Abnahme erhobenen Beanstandungen wird eine angemessene Frist
eingeräumt, die nicht überschritten werden darf.

Der Auftraggeber behält sich vor, einzelne Anlagenteile vor Fertigstellung des Gesamtprojektes durch
Teilabnahme zu übernehmen, bzw. zu betreiben. Sollten weitere Teilabnahmen, Abnahmen und
Nachabnahmen gemäß der Prüfnorm erforderlich werden, so sind diese mit den o.a. Betriebs- und Funktionsprüfungen,
einschließlich Anfertigen der Protokolle auszuführen.

Sämtliche Kosten, die dem Auftraggeber und dessen Beauftragten durch zusätzliche Abnahmen bis zur
mangelfreien Abnahme der Gesamtleistungen durch den Bauherrn entstehen, sind vom ausführenden
Unternehmer zu tragen.

## Zusätzlicher Text
Zusätzliche technische Vorbemerkungen - Allgemein

Grundlagen des Leistungsverzeichnisses sind:

- Herstellervorschriften
- Landesbauordnung des jeweiligen Bundeslandes
- alle relevanten DIN- und EN-Normen bzw. Verbandsrichtlinien
- alle relevanten Sonderbauvorschriften
- VOB, Teil B und C
- Energieeinsparverordnung
- Brandschutzprüfung
- Klassifizierung nach DIN EN

Unterschreitungen der Leistungs- und Funktionsanforderungen der genannten Positionen sind
nicht zulässig. Maßgeblich für die Gleichwertigkeit sind die in den Langtexten angegebenen technischen
Funktionen bzw. Spezifikationen. Die Nachweise der Gleichwertigkeit sind mit dem Angebot einzureichen.

Leitfabrikate und Angaben des Bieters zu Produkten gleichwertiger Art

Zu den einzelnen Positionen sind in den dafür vorgesehenen Stellen durch den Bieter die erforderlichen Produkt- und Typenangaben vollständig zu machen.

Fehlen diese Angaben, so gilt bei Nennung eines Leitproduktes dieses als angeboten!

Ist kein Leitfabriakt bzw. -typ genannt, kann die Nichtangabe eines Produktes durch den Bieter zum Ausschluss von der Wertung führen!

Der Nachweis der Gleichwertigkeit ist bei den angebotenen Produkten zu erbringen, ggf. auch als Muster!

Wartungsvertrag

Ebenfalls ist diesem Angebot ein vollständig ausgefüllter Wartungsvertrag (einschließlich Arbeitskarten) beizufügen!

Der beigefügte Wartungsvertrag wird für die im Vertrag genannte Laufzeit bei der Wertung berücksichtigt. Dieser ist jedoch nicht automatisch Vertragsbestandteil und wird erst nach Fertigstellung und Abnahme separat beauftragt.

Liegt dieser Wartungsvertrag nicht oder nicht vollständig ausgefüllt dem Angebot zur Abgabe bei, so wird das gesamte Angebot von der Wertung ausgeschlossen!

## PV-Anlage mit Batteriespeicher
Datum: 17.06.2026

### 1 Photovoltaikanlage Gemeinschaftshauptschule Kirschhecke

*Hinweis: Informationen zum Gebäude und den örtlichen Gegebenheiten*
Adresse des Gebäudes:
Gemeinschaftshauptschule Kirschhecke
Kirschhecke 10
41199 Mönchengladbach

[A] Trennung der Zählpunkte / Errichtung Messwandlerschrank
Die beiden Liegenschaften Gemeinschaftshauptschule Kirschhecke und Gymnasium Odenkirchen werden derzeit gemeinsam über die Sekundärseite des Transformators erfasst. Der Gesamtverbrauch beider Objekte wird dabei über einen einzigen Wandlersatz gemessen.
Im Zuge der Installation der PV-Anlage ist die Messung aufzutrennen, sodass für jedes Objekt eine separate Verbrauchserfassung erfolgt. Für die getrennte Verbrauchserfassung der beiden Liegenschaften ist ein neuer Messwandlerschrank als typgeprüfte Schaltgerätekombination nach DIN EN 61439 zu liefern, aufzubauen, anzuschließen und in Betrieb zu nehmen.
Die zugehörige PV-Anlage wird ausschließlich der Liegenschaft Gemeinschaftshauptschule Kirschhecke zugeordnet und dient der Eigenversorgung dieses Objekts.
Für beide Liegenschaften ist eine seperate Zweirichtungsmessung vorzusehen, um sowohl den Netzbezug als auch eine eventuelle Überschusseinspeisung zu erfassen.
Die Sekundärseite des Transformators ist in Abbildung 1 dargestellt, der aktuelle Wandlersatz in Abbildung 2.

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
Abbildung 1: Sekundärseite des Transformators

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
Abbildung 2: Aktuelle Wandlersatz

Die Ausführung erfolgt gemäß den Technischen Anschlussbedingungen (TAB) des zuständigen Verteilnetzbetreibers (VNB). Der Aufbau sowie die wesentlichen Komponenten des Messwandlerschranks sind in den Abbildungen 3 bis 6 schematisch dargestellt.

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
Abbildung 3: Aufbau neuer Messwandlerschrank

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
Abbildung 4: Aufbau neuer Messwandlerschrank

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
Abbildung 5: Aufbau neuer Messwandlerschrank

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
Abbildung 6: Aufbau neuer Messwandlerschrank

Der Hauptstromlaufplan (SLP) in den Abbildungen 7 bis 9 zeigt den Messwandlerschrank schematisch mit dem Zählplatz für die Liegenschaft Gymnasium Odenkirchen. Dargestellt sind die Stromwandlersätze, die zugehörigen Wandlerzähler sowie die Verdrahtung der Strom- und Spannungspfade zwischen Wandlern und Zählern.

Zusätzlich sind die im Hauptstromlaufplan dargestellten D0-abgesicherten Abgänge für die Trafoüberwachung und die Blindleistungs-Kompensationsanlage wieder anzuschließen. Die bestehende Funktion beider Einrichtungen ist nach dem Umbau in vollem Umfang wiederherzustellen.

Der SLP dient als Grundlage für die Zuordnung der Messkreise und die Ausführung der Verdrahtung und Anschlüsse entsprechend den dargestellten Mess- und Schutzkonzepten.

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
Abbildung 7: Hauptstromlaufplan neuer Messwandlerschrank Gymnasium

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
Abbildung 8: Hauptstromlaufplan neuer Messwandlerschrank Gymnasium

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
Abbildung 9: Hauptstromlaufplan neuer Messwandlerschrank Gymnasium

Der Hauptstromlaufplan (SLP) in Abbildung 10 zeigt den Messwandlerschrank schematisch mit dem Zählplatz für die Liegenschaft Gemeinschaftshauptschule Kirschhecke. Dargestellt sind die Stromwandlersätze, die zugehörigen Wandlerzähler sowie die Verdrahtung der Strom- und Spannungspfade zwischen Wandlern und Zählern.

Der SLP dient als Grundlage für die Zuordnung der Messkreise und die Ausführung der Verdrahtung und Anschlüsse entsprechend den dargestellten Mess- und Schutzkonzepten.

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
Abbildung 10: Hauptstromlaufplan neuer Messwandlerschrank Gemeinschaftshauptschule

[B] Anschlusspunkt PV-Anlage
Der erzeugte Strom wird über die Gebäudehauptverteilung im Technikraum im Kellergeschoss der Hauptschule (Netzverknüpfungspunkt) in das lokale Niederspannungsnetz des örtlichen Netzbetreibers eingespeist. Die Gebäudehauptverteilung ist in Abbildung 11 dargestellt. Nach Absprache mit dem Netzbetreiber NEW Netz darf der Netz- und Anlagenschutz (NA-Schutz) dezentral an der Verteilung aufgebaut werden. Eine Installation direkt am Messwandlerschrank im Traforaum unter der Sporthalle ist nicht erforderlich.

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
Abbildung 11: Gebäudehauptverteilung

Abbildung 12 zeigt die Installationszone der Gebäudehauptverteilung.

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
Abbildung 12: Installationszone Gebäudehauptverteilung

Eine möglicherweise systemseitig notwendige Unterverteilung sowie die weiteren Systemkomponenten können ebenfalls im Technikraum im Kellergeschoss installiert werden. Abbildung 13 zeigt die mögliche Installationszone der Systemkomponenten.

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
Abbildung 13: Installationszone der Systemkomponenten

Der Netzwerkanschluss (LAN-Anschluss) befindet sich im Technikraum im Kellergeschoss. Abbildung 14 zeigt die mögliche Installationszone für den Netzwerkanschluss.

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
Abbildung 14: Installationszone Netzwerkanschluss

[C] Dachbeschaffenheit
Die PV-Anlage soll auf dem Flachdach mit Attika installiert werden (siehe Abbildung 15). Es handelt sich um ein Dach mit Kies-Eindeckung. Es stehen ca. 935 m² an Installationsfläche auf einer Dachfläche zur Verfügung.

Die Lastreserven für die Installation einer PV-Anlage betragen bis zu maximal 0,25 kN/m² bzw. 25 kg/m². Es ist ein Nachweis über die Systemstatik erforderlich und dem Angebot beizulegen.

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
Abbildung 15: Drohnenaufnahme mit markierten Dachflächen, die belegt werden sollen

[D] Dachfläche
Die Dachfläche ist nach Süden ausgerichtet. Abbildung 16 zeigt die Dachfläche. Es stehen ca. 935 m² an Installationsfläche auf dem Dach zur Verfügung. Die Dachneigung beträgt ca. 3°. Die Dachhaut ist aus Kies. Abbildung 17 zeigt eine mögliche Modulbelegung. Die Traufhöhe beträgt ca. 9 m, die Trauflänge beträgt ca. 50 m.

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
Abbildung 16: Drohnenaufnahme Dachfläche

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
Abbildung 17: Mögliche Modulbelegung

Die Dachfläche hat folgende Störflächen:
·  Blitzableiter
·  Schornstein
·  Lüftungsauslässe

[E] Kabelführung
Die Kabelführung von den montierten PV-Modulen zum Installationsort der weiteren Systemkomponenten soll außen, Fassadenverlegung umgesetzt werden. Abbildung 18 zeigt die geplante Kabelführung.

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
Abbildung 18.1: Kabelführung DC außen

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
Abbildung 18.2: Kabelführung DC außen

Der Hauseintritt wird überirdisch erfolgen.
Es sind geringfügige Erdarbeiten notwendig.
Es ist zu erwarten, dass ein Wanddurchbruch in der Außenwand des Gebäudes gemacht werden muss.

Abbildung 19 zeigt die geplante Kabelführung innen ab Eintritt in das Gebäude zum Installationsort der weiteren Systemkomponenten. Es ist zu erwarten, dass keine Wanddurchbrüche im Gebäude gemacht werden müssen.

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
Abbildung 19.1: Kabeldurchführung DC innen

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
Abbildung 19.2: Kabeldurchführung DC innen

[F] Netz- und Anlagenschutz (NA-Schutz)
Der NA-Schutz ist normgerecht gemäß VDE-AR-N 4105 am Netzübergabepunkt zu installieren. Nach Absprache mit dem Netzbetreiber NEW Netz darf der Netz- und Anlagenschutz (NA-Schutz) dezentral an der Verteilung aufgebaut werden. Eine Installation direkt am Stromzähler im Traforaum unter der Sporthalle ist nicht erforderlich.

Sofern ein Wechselrichter mit integrierter Abschaltfunktion eingesetzt wird, kann dieser in Kombination mit einem zertifizierten externen NA-Schutzgerät verwendet werden. Voraussetzung hierfür ist, dass Wechselrichter und NA-Schutzgerät ausdrücklich vom Hersteller für diese Anwendung freigegeben und zertifiziert sind.
Die entsprechende Herstellerdokumentation ist der Ausführung zwingend zugrunde zu legen.
Eine Wirkverbindung zwischen dem NA-Schutzgerät und dem Wechselrichter ist technisch herzustellen und nachzuweisen.
Dabei sind die brandschutztechnischen Anforderungen der jeweiligen Liegenschaft zwingend zu beachten, insbesondere bei der Leitungsverlegung durch Flucht- und Rettungswege oder brandgeschützte Bereiche.
Die korrekte und normkonforme Ausführung obliegt dem beauftragten, eingetragenen Elektrofachbetrieb.

#### 1.1 Material

**1.1.10 Photovoltaikmodule**
Solarmodul mit Anschlusskabel und Stecker.
Es muss durch den AN sichergestellt werden, dass die Module kompatibel mit dem verwendeten Wechselrichter und dem Energiespeicher sind.
·  Anlagengröße: 72.24 kWp
·  Nennleistung min. 430 W (0/+10 % Leistungstoleranz)
·  Farbe der Module und Rahmen: Schwarz
·  Zertifizierung: IEC 61215, IEC 61730, UL 61730, TÜV-Zertifizierung, CE
·  Zertifiziert für folgende Belastungen: Windlast (2400 Pascal) und Schneelast (5400 Pascal)
·  Mindestwirkungsgrad von 20 %
·  Temp.-Koeffizient ≤ 0,3 %
·  Einsatzbereich -40 bis +80 °C
·  Leistungstoleranz < 3 %
·  NOCT/STC max. -25 %
·  Schutzklasse II
·  25 Jahre Produktgarantie durch den Hersteller
·  30 Jahre lineare Leistungsgarantie durch den Hersteller mit garantierter Restleistung nach 30 Jahren: mind. 85 % P_nenn
·  Die Module müssen die Anforderungen der REACH-Verordnung (EG) Nr. 1907/2006 und der RoHS-Richtlinie 2011/65/EU erfüllen. Nachweise sind auf Anforderung vorzulegen.

Das technische Datenblatt der Module ist dem Angebot anzuhängen.

Fabrikat und Typ''....................................................''
Vom Bieter einzutragen
Menge: 72,240 kWp

**1.1.20 Montagesystem**
Unterkonstruktion für die Installation der Photovoltaikmodule auf dem vorgegebenem Dachtyp
·  Anlagengröße: 72.24 kWp
·  Farbe der Schienen: frei wählbar
·  korrosionsbeständigkeit
·  Wind-/Schneelastnachweis
·  sichere Wartungszugänglichkeit
·  10 Jahre Garantie
·  Das Montagesystem muss den Anforderungen der CBAM-Verordnung (EU) 2023/956 entsprechen
Die Lastreserven für die Installation einer PV-Anlage betragen bis zu maximal 0,25 kN/m² bzw. 25,49 kg/m². Es ist ein Nachweis über die Systemstatik erforderlich und dem Angebot beizulegen.
Menge: 72,240 kWp

**1.1.30 Wechselrichter**
Solar-Wechselrichter für die Einspeisung von Solarstrom. Es muss durch den AN sichergestellt werden, dass der Wechselrichter auf die verwendeten Photovoltaikmodule und den Energiespeicher sowie auf die einzuhaltende Eigenverbrauchsquote abgestimmt ist. Zudem muss zwingend die lückenlose Kompatibilität mit dem geforderten Anlagenmonitoring (siehe Pos. 01.01.0140) gegeben sein.
Die Anzahl der Wechselrichter hängt vom Belegungsplan ab. Dieser ist dem Angebot anzuhängen.

Schnittstellen:
·  WLAN und / oder Ethernet
·  Monitoring Portal ohne zusätzlichen Datenlogger
·  Webbasierte Benutzeroberfläche

Weitere Merkmale:
·  Digitale Eingänge zur Erfüllung von Netzsystemdienstleistungen durch eine digitale Signalquelle
Allgemeines:
·  Betriebstemperaturbereich: -20 bis +55 °C
·  Anforderung: aktuelle VDE-AR-N 4105 / 4110 + TAB, IEC 62109, IEC 61000, IEC 61727, EU-Richtlinien LVD (Low Voltage Directive) und EMC (Electromagnetic Compatibility) sowie die aktuell gültigen Netzanschlussbedingungen des örtlichen Netzbetreibers (NEW)
·  Eine gültige ZEREZ-ID ist dem Angebot beizulegen
·  Erdschluss- und Isolationsüberwachung
·  DC-Trennschalter
·  Der Wechselrichter soll die Möglichkeit einer modulnahen Schnellabschaltung (Rapid Shutdown) unterstützen
·  Schutzart: IP65
·  ηEU > 95 %
·  Garantie: 10 Jahre Herstellergarantie
Das technische Datenblatt des Wechselrichters ist dem Angebot anzuhängen.

Fabrikat und Typ''....................................................''
Vom Bieter einzutragen
Menge: 1,000 Psch

**1.1.40 Energiespeichersystem**
Es muss durch den AN sichergestellt werden, dass das Energiespeichersystem kompatibel mit den verwendeten Photovoltaikmodulen, dem Wechselrichter sowie dem geforderten Anlagenmonitoring (siehe Pos. 01.01.0140) ist. Das Energiespeichersystem unterliegt als steuerbare Verbrauchseinrichtung gemäß § 14a EnWG der Teilnahmepflicht an der netzorientierten Steuerung. Der AN hat:
·  die Anmeldung als steuerbare Verbrauchseinrichtung beim zuständigen Netzbetreiber (NEW) vorzunehmen,
·  eine technische Steuerungseinrichtung (FNN-Steuerbox oder EMS über digitale Schnittstelle) nach Vorgabe des VNB zu installieren,
·  die erforderlichen Daten- und Steuerleitungen vom Netzanschlusspunkt bzw. Smart-Meter-Gateway bis zum Energiespeicher zu verlegen,
·  den Umfang der Leistungsverringerung der steuerbaren Verbrauchseinrichtung zu dokumentieren,
die Modulwahl (Modul 1, 2 oder 3 gemäß BNetzA-Festlegung BK8-22/010-A) mit dem AG abzustimmen.
·  Die Kosten für die vorbereitenden Installationsarbeiten und die Steuerungstechnik sind in die Einheitspreise einzukalkulieren.

Allgemeine Daten
·  max. Systemwirkungsgrad inkl. Batterie (%): > 90
·  AC-Kurzschlussfest /Erdschlussüberwachung: ja / ja
·  Zulassungen: VDE-AR-N 4105:2026-03, VDE V 0124-100:2020-06, TOR Erzeuger, OVE-Richtlinie R25:2020-03-01, CE, UL (sofern vorhanden), UN38.3, OVE E 8101:2019-01-01, DIN EN 62619
·  Datenschnittstelle: RS485, Modbus (RTU/TCP), Ethernet/IP, CAN. Optional: RS232, USB
·  Eine gültige ZEREZ-ID für den Batteriespeicher ist dem Angebot beizulegen
·  Energiemanagement: integriert
·  Zeitersatzwertgarantie: ja
·  LFP festschreiben
·  Entladetiefe (DoD): ≥ 90 %
·  DC-System bevorzugt
·  Zyklenlebensdauer ≥ 4.000
·  Temperaturbereich -10 bis +50 °C
·  Temperaturmanagementsystem
·  Aufstellort: Außenbereich
·  Schutzart mind. IP55
·  optional Notstrom-/Off-Grid-Funktion
·  deutschsprachige Garantieabwicklung / Support: Der Gerichtsort bei Garantieansprüchen liegt in Deutschland. Der Hersteller des Batteriespeichers hat Informationen über das Recycling und die fachgerechte Entsorgung der Batteriemodule am Ende ihrer Lebensdauer bereitzustellen. Diese sind der Dokumentation beizufügen.
Speicherung
·  Nutzbare Batteriekapazität: 120 kWh (0/+10 % Leistungstoleranz)
·  Batteriekapazitätsgarantie: 10 Jahre auf 80 % der nutzbaren Batteriekapazität
·  Einspeisung frei wählbar zwischen 0 % (non EEG-Betrieb) und 100 %
Das technische Datenblatt des Energiespeichersystems ist dem Angebot anzuhängen.

Fabrikat und Typ''....................................................''
Vom Bieter einzutragen
Menge: 120,000 kWh

**1.1.50 Erdung / Potenzialausgleich**
Erdungskabel und Kabelschuhe für Potentialausgleichsbrücken des Solargestells und den Anschluss an die Haupterdungsschiene sowie der Anlage entsprechende Erdungs-/Solarkabel. Erder, die mit dem Erdreich Kontakt haben, müssen in korrosionsbeständigen Leitern (Edelstahl, V4A) ausgeführt werden.
Menge: 1,000 Psch

**1.1.60 Solarkabel**
Lieferung und fachgerechte Verlegung der Solarkabel zur elektrischen Verbindung der Solarmodule mit den Systemkomponenten (Wechselrichter und Energiespeicher). Dies umfasst sowohl das benötigte Kabelmaterial als auch das Montagezubehör für die sachgemäße Verlegung.

Die Entscheidung über die Verwendung von DC- oder AC-Kabeln richtet sich nach dem spezifischen Wechselrichtersystem der Anlage (z.B. Stringwechselrichter oder Modulwechselrichter).

Die Abrechnung erfolgt nach tatsächlich verlegter Länge in Metern.
Menge: 2500,000 m

**1.1.70 AC-Verlegeleitung**
Lieferung und fachgerechte Verlegung der AC-Kabel vom Wechselrichter bis zum definierten Anschlusspunkt gemäß den geltenden Normen. Die Verlegung erfolgt auf vorhandenen oder neu zu installierenden Trassen, Kabelkanälen oder Schutzrohren, inklusive der erforderlichen Befestigungsmaterialien, Zugentlastungen und Kennzeichnungen.
·  Dimensionierung der Kabel entsprechend der Leistung des Wechselrichters und der Leitungswege
·  Einhaltung der Spannungsfall- und Erwärmungsgrenzen gemäß VDE-Vorschriften
·  Verbindung und Anschlüsse gemäß den Vorgaben des Netzbetreibers
Die Kosten sind pro verlegtem Meter anzugeben.
Menge: 30,000 m

**1.1.80 Stecker zur Verkabelung der Solarmodule**
Stecker zur Verkabelung der Solarmodule mit den Wechselrichtern.
(+) (-)
Die Anzahl der Stecker zur Anbindung der Solarmodule orientiert sich an der Modulanzahl und ist durch den Auftragnehmer zu bestimmen.
Menge: 1,000 Psch

**1.1.90 AC-seitiger Überspannungsschutz**
AC-seitigen Überspannungsschutz als Kombiableiter Typ 1+2 gemäß VDE 0100-443, VDE 0100-543 und VDE 0100-712 liefern und einbauen. Der Überspannungsschutz ist mit einem potentialfreien Hilfsschalter für die Fernmeldung an das Monitoring-System auszustatten.
Menge: 1,000 Psch

**1.1.100 DC-seitiger Überspannungsschutz**
DC-seitiger Überspannungsschutz gemäß VDE 0100-443, VDE 0100-543 und VDE 0100-712 liefern und einbauen. Für jeden MPP-Tracker pro Wechselrichter wird ein DC-Überspannungsschutz unmittelbar vor oder nach dem Gebäudeeintritt installiert. Die genaue Anzahl der DC-ÜSS hängt von der Auslegung bzw. dem Stringplan des Anbieters ab.
Menge: 1,000 Psch

**1.1.110 Wandlermessung**
Lieferung, Montage und betriebsfertiger Anschluss einer Wandlermessung zur Erfassung der Einspeiseleistung der Photovoltaikanlage gemäß den technischen Anschlussbedingungen (TAB) des zuständigen Verteilnetzbetreibers.
Die Wandlermessung ist entsprechend den Vorgaben des Netzbetreibers sowie den geltenden VDE-Bestimmungen auszuführen und umfasst insbesondere folgende Leistungen:
·  Lieferung und Installation geeigneter Stromwandler einschließlich Befestigungssystem
·  Lieferung und Einbau von Wandlerprüfklemmen bzw. Prüfklemmleisten
·  Erforderliche Verdrahtung zwischen Stromwandlern, Prüfklemmleiste und Zählerplatz
·  Integration der Messung in den vorhandenen oder neu zu installierenden Zählerschrank bzw. Messschrank
·  Vorbereitung des Zählerplatzes für den späteren Einbau des Einspeisezählers durch den Netzbetreiber
·  Beschriftung der Mess- und Wandlerkreise gemäß den geltenden Vorschriften
Die Dimensionierung der Stromwandler (z. B. Primärstrom, Übersetzungsverhältnis) hat entsprechend der maximalen Einspeiseleistung der Anlage sowie gemäß den Anforderungen des Netzbetreibers zu erfolgen.
Lieferung einschließlich aller erforderlichen Montage-, Anschluss- und Befestigungsmaterialien sowie sämtlicher Nebenleistungen für eine betriebsfertige Installation.
Menge: 1,000 Stk

**1.1.120 Anlagenmonitoring**
Lieferung und Installation von geeigneten Überwachungseinrichtungen und Energiemanagementsystemen (zur Leistungssteuerung und Fernkonfiguration) inkl. dem dazu notwendigen Zubehör (Kommunikationsmodule, Leistungsmesser o.ä.) zur Messung und Übertragung von Verbrauchs- und Nutzungsdaten. Als technischer Standard und Referenzsystem (Leitfabrikat) ist das System „Plexlog PL500+“ (oder ein in Funktion, Leistung und Schnittstellenkompatibilität vollumfänglich gleichwertiges System) zugrunde zu legen.

Technische Spezifikationen:
·  Echtzeitüberwachung
·  Störmeldungen
·  Historie / Trendanalyse
·  Fernzugriff
·  Exportfunktion
·  BACnet IP oder Modbus TCP
·  Datensicherheit
·  GLT-Anbindung
·  Wetterdatenintegration
·  Benutzerfreundliche Oberfläche: Ein intuitives und übersichtliches Design, das es Nutzern ermöglicht, Informationen schnell zu erfassen
·  Kompatibilität: Das Monitoring-System muss mit dem Energiemanagement Plexlog PL500+ kompatibel sein

Fabrikat und Typ''....................................................''
Vom Bieter einzutragen
Menge: 1,000 Stk

**1.1.130 Mess- und Regelungstechnik**
Die Mess- und Regelungstechnik ist in Abhängigkeit der Anlagengröße und entsprechend den gültigen TAB des zuständigen Netzbetreibers und unter Berücksichtigung der VDE-AR-N 4100 und VDE-AR-N 4105 zu realisieren.
Menge: 1,000 Psch

**1.1.140 Klein-, Befestigungs- und Verdrahtungsmaterial**
Menge: 1,000 Psch

**1.1.150 Digitalanzeige für Solarstrom**
Lieferung und Installation eines großformatigen Anzeigedisplays zur Anlagenvisualisierung im Innenbereich.
Einschließlich fachgerechter Verkabelung auf der AC-Seite sowie Herstellung der erforderlichen Datenverbindung. Die Digitalanzeige muss dabei vollständig kompatibel mit dem zentralen Energiemanager (siehe Pos. 01.01.0140) sein. Montage im Innenbereich des Gebäudes an geeigneter, vom Auftraggeber freigegebener Stelle.
Schutzart: IP 65
Anzeigen von 3 Werten
·  Leistung Watt (5-stellig)
·  Gesamtertrag kWh (6-stellig)
·  CO2-Einsparung kg (6-stellig)
Menge: 1,000 Stk

**1.1.160 Feuerwehrnotschalter**
PV-Feuerwehrhandschalter außen und Abschalteinheit für Trennung der Strings nach Eintritt ins Gebäude liefern und installieren.
·  Beim Entriegeln der Abschaltung wird die Photovoltaikanlage wieder automatisch eingeschaltet, sodass kein zusätzlicher manueller Aufwand notwendig ist
Menge: 1,000 Stk

**1.1.170 Energieversorgung Feuerwehrnotschalter**
Energieversorgungskabel zur Verwendung im Freien, in der Erde, im Wasser, in Innenräumen, Kabelkanälen, für Kraftwerke, Industrie und Schaltanlagen sowie in Ortsnetzen, wenn mechanische Schäden nicht zu erwarten sind. Max. Betriebstemperatur 70 °C.
Menge: 20,000 m

**1.1.180 Datenkabel Feuerwehrnotschalter**
Datenkabel CAT 7 liefern und installieren
Menge: 20,000 m

**1.1.190 Zentraler Netz- und Anlagenschutz**
Liefern und installieren eines NA-Schutzes gemäß VDE-AR-N 4105 am Netzübergabepunkt.
Herstellung der Wirkverbindung zum Wechselrichter inkl. Berücksichtigung der brandschutztechnischen Anforderungen bei der Leitungsverlegung.
Nur zertifizierte, vom Hersteller freigegebene Komponenten verwenden.
Ausführung durch Elektrofachbetrieb, inkl. Nachweisführung.
Menge: 1,000 Psch

#### 1.2 Installation und Dokumentation

**1.2.10 Baustelleneinrichtung**
Leistungsbeschreibung:
Einrichtung der Baustelle zur ordnungsgemäßen und sicheren Durchführung der Montagearbeiten der Photovoltaikanlage.
Hierzu gehören insbesondere:
·  Bereitstellung, Aufbau und Unterhaltung der erforderlichen Baustelleneinrichtungen (z. B. Lagerfläche, Montagefläche, Absperrungen, Schutzeinrichtungen).
·  Einrichtung und Unterhaltung der Baustellenzufahrt.
·  Aufstellung und Unterhaltung notwendiger Sicherheitseinrichtungen gemäß den geltenden Unfallverhütungsvorschriften.
·  Entsorgung von Verpackungsmaterialien und Abfällen.
·  Räumung und Wiederherstellung der Flächen nach Abschluss der Arbeiten.
Besondere Hinweise:
Die Baustelleneinrichtung ist auf die örtlichen Gegebenheiten abzustimmen. Nach Beendigung der Arbeiten sind sämtliche Einrichtungen vollständig und fachgerecht zu entfernen und der ursprüngliche Zustand wiederherzustellen.
Menge: 1,000 Psch

**1.2.20 Montage der Solarkomponenten (Dachseitig)**
·  Montage der gelieferten Unterkonstruktion
·  Verlegung der Solarkabel auf dem Dach bis zum Hauseintritt
·  Anbringen der Stecker (+ / -) für die Verbindung der Strings
·  Anbringen der Erdungsbrücken am Montagesystem
·  Dacheinführung der Solar- und Erdungskabel ins Gebäude und die Endmontage der Solarmodule auf die Unterkonstruktion.
·  Verschließen von geöffneten / durchbrochenen Innen- und Außenwänden inklusive der entsprechenden Verschottung zur Wiederherstellung des vorherigen Brandschutzes
Menge: 1,000 Psch

**1.2.30 Elektrischer Anschluss & Montage der Systemkomponenten an den Netzverknüpfungspunkt**
·  Anschluss und Installation des Wechselrichters und des Energiespeichersystems
·  Installation in der Hauptverteilung mit Schutzschaltern, Stromkreisautomaten und Stromkreisleitungen zu den Wechselrichtern. Montage, Verschaltung und Installation der Wechselrichter Kabel für Potenzialausgleich an einer Haupterdungsschiene
·  Einbindung der PV-Anlage in die bestehende Blitzschutzanlage
·  Installation der notwendigen Mess- und Regelungstechnik
·  Trennung der notwendigen Installationen inkl. Anschluss in der Hauptverteilung und den inkludierten Leistungen der zuvor aufgeführten Komponenten
Menge: 1,000 Psch

**1.2.40 Dokumentation**
Die Dokumentation (Revisionsunterlagen) ist jeweils 1-fach in Papierform und 1-fach auf einem USB-Speicherstick gemäß den Vorbemerkungen zusammenzustellen.
·  Aufstellungs- und Montagepläne
·  Beschreibung und Bedienungsanweisung für alle Geräte und zur Gesamtanlage
·  Typen-, Einheiten- und Anlagenzertifikate
·  vollständige technische Dokumentation in deutscher Sprache
·  Wartungspläne
·  Monitoring-Berichte
·  Sicherheitsdokumentation
·  Schulungsunterlagen
·  Revisionsunterlagen mit Änderungen
·  Sicherheitsdokumentation mit Notfallplänen: Verfahren und Ansprechpartner im Falle eines technischen Störfalls, einschließlich Handlungsanweisungen bei Brand, Überschwemmung oder Netzausfall
·  Ertragsprognosen: Berechnungen der erwarteten Ertragsentwicklung über die Lebensdauer der PV-Anlage (mindestens 25 Jahre)
Recycling- und Entsorgungskonzept: Informationen über die fachgerechte Entsorgung und das Recycling aller wesentlichen Anlagenkomponenten am Ende ihrer Lebensdauer
·  vollständige Herstellerdatenblätter
Menge: 1,000 Psch

**1.2.50 Netzanmeldung und MaStR-Registrierung**
Der Auftragnehmer übernimmt sämtliche erforderlichen Antrags-, Abstimmungs- und Meldeverfahren im Zusammenhang mit der Netzeinspeisung der Photovoltaikanlage. Hierzu zählen insbesondere:
·  die Durchführung der Netzverträglichkeitsprüfung bzw. Anmeldung beim zuständigen Netzbetreiber einschließlich Einreichung aller erforderlichen Unterlagen,
·  die Koordination und Abstimmung mit dem Netzbetreiber bis zur erteilten Einspeisezusage,
·  die Fertigmeldung der Anlage gemäß den Vorgaben des Netzbetreibers,
·  die Registrierung der Erzeugungsanlage sowie des Batteriespeichers im Marktstammdatenregister (MaStR) der Bundesnetzagentur,
·  die Übermittlung der ZEREZ-IDs aller relevanten Komponenten (Wechselrichter, Batteriespeicher) an den zuständigen Netzbetreiber im Rahmen des Netzanschlussverfahrens,
·  die Übergabe sämtlicher Nachweise und Bestätigungen an den Auftraggeber,
·  die Koordination mit dem zuständigen Messstellenbetreiber zur Ausstattung des Zählplatzes mit einem intelligenten Messsystem (iMSys / Smart-Meter-Gateway), sofern noch nicht vorhanden, einschließlich der Herstellung der technischen Voraussetzungen am Zählerfeld.
Alle Gebühren und Kosten, die in diesem Zusammenhang anfallen, sind mit dieser Leistung abgegolten.
Menge: 1,000 Psch

#### 1.3 Gerüststellung

**1.3.10 Gerüstturm**
Leitergangsturm nach den Erfordernissen der Bau-BG und den derzeit gültigen UVV liefern, aufbauen und vorhalten. Nach Beendigung der Arbeiten und der Abnahme des AG`s wieder demontieren und abfahren.

Die Kosten sind je Steigmeter anzugeben.
Menge: 12,000 m

#### 1.4 PV-Unterverteilung

**1.4.10 PV-Unterverteilung**
Liefern, montieren und betriebsfertig anschließen einer separaten Unterverteilung für die Photovoltaikanlage, sofern die vorhandene elektrische Verteilung vor Ort nicht über ausreichende Platzreserven für die Aufnahme der erforderlichen PV-Schutz- und Schaltgeräte verfügt.
Menge: 1,000 Stk

#### 1.5 Erdung / Potenzialausgleich

**1.5.10 Erdspieß**
Lieferung, Anschluss und Installation von einem Erdspieß zur Erdung der Photovoltaikanlage.
Die Länge des Spießes soll mindestens 1,5 Meter betragen.

Die Ausführung dieser Position erfolgt ausschließlich dann, wenn durch eine Erdungsmessung nachgewiesen wird, dass der erforderliche Mindesterdungswiderstand gemäß den geltenden Normen nicht erreicht bzw. unterschritten wird.

Die Prüfung und Messung des Erdungswiderstandes ist vor Ausführung dieser Position durchzuführen und zu dokumentieren. Nur bei nachgewiesener Unterschreitung des geforderten Mindestwiderstandswertes wird diese Position zur Ausführung freigegeben und vergütet.

Abrechnung erfolgt nach tatsächlichem Aufwand bei nachgewiesener Notwendigkeit.
Menge: 1,000 Psch

#### 1.6 Erdarbeiten

**1.6.10 Erdarbeiten**
Schaffung eines unterirdischen Kabelwegs mit einer Länge von 8 m und einer Breite von 40 cm. Die Erdarbeiten sind ordnungsgemäß abzusperren. Nach Fertigstellung ist die bearbeitete Fläche vollständig wieder herzurichten.
Menge: 8,000 m

#### 1.7 Stundenlöhne

**1.7.10 Meisterstunden**
Meisterstunden für Rangier-, Verlege- und unvorhersehbare Arbeiten.

Abrechnung ausschließlich nach tatsächlichem Aufwand auf Nachweis (Stundenzettel/Rapport) und nur nach vorheriger Anweisung und Freigabe durch den Auftraggeber (AG)
Menge: 10,000 Std

**1.7.20 Monteurstunden**
Monteurstunden für Rangier-, Verlege- und unvorhersehbare Arbeiten.

Abrechnung ausschließlich nach tatsächlichem Aufwand auf Nachweis (Stundenzettel/Rapport) und nur nach vorheriger Anweisung und Freigabe durch den Auftraggeber (AG)
Menge: 10,000 Std

**1.7.30 Auszubildenden- / Helferstunden**
Auszubildenden- / Helferstunden für Rangier-, Verlege- und unvorhersehbare Arbeiten.

Abrechnung ausschließlich nach tatsächlichem Aufwand auf Nachweis (Stundenzettel/Rapport) und nur nach vorheriger Anweisung und Freigabe durch den Auftraggeber (AG)
Menge: 10,000 Std

### 2 Wandler- und Messschrank

#### 2.1 Wandler- und Messschrank

**2.1.10 Schaltschrank univers, 1850×800×400 mm, IP55/I**
Liefern eines universellen Niederspannungs-Standschranks als Teil des Schrankverbundes der NSHV, zur Aufnahme der Hauptverteilung (Hauptlasttrenner, Hauptabgänge, Schutz- und Schaltgeräte, Sammelschienensystem).
·  Bauform: Standschrank, Innenaufstellung, mit 200 mm Sockel
·  Abmessungen (H × B × T): 1850 × 800 × 400 mm (Korpus) + 200 mm Sockel
·  Schutzart: IP55
·  Schutzklasse: I
·  Werkstoff/Oberfläche: Stahlblech, pulverbeschichtet
·  Farbe: Lichtgrau (RAL 7035) oder gleichwertig
·  Tür(en): Volltür mit Schließsystem, Türerdungsband
·  Innenausbau: Systemträger/Einbaurahmen, vorbereitet für Sammelschienensystem 185 mm und 60 mm sowie Reiheneinbaugeräte
·  Kabeleinführung: Flanschplatten/Kabeleinführungen oben/unten
·  PE/PEN: PEN- bzw. PE-/N-Schiene vorbereitet, Erdungspunkte/PA-Anschlüsse
·  Normative Grundlage: DIN EN 61439, TAB NEW Netz
·  Lieferumfang: Gehäuse komplett mit Tür(en), Schließsystem, Schrankrahmen/Einbaugerüst, Abdeckungen/Blenden, Beschriftungsfeld; inkl. Klein- und Befestigungsmaterial. (Referenz: Hager FR23G2 oder gleichwertig)
Menge: 1,000 Stk

**2.1.20 Schaltschrank univers, 1850×1050×400 mm, IP55/I**
Liefern eines universellen Niederspannungs-Standschranks als Teil des Schrankverbundes der NSHV, zur Aufnahme des Wandlermessbereichs und der Zählerplätze.
·  Bauform: Standschrank, Innenaufstellung, mit 200 mm Sockel
·  Abmessungen (H × B × T): 1850 × 1050 × 400 mm (Korpus) + 200 mm Sockel
·  Schutzart: IP55
·  Schutzklasse: I
·  Werkstoff/Oberfläche: Stahlblech, pulverbeschichtet
·  Farbe: Lichtgrau (RAL 7035) oder gleichwertig
·  Tür(en): Volltür mit Schließsystem, Türerdungsband
·  Innenausbau: Systemträger/Einbaurahmen, vorbereitet für Sammelschienensystem 185 mm und 60 mm, Zählertragplatten sowie Wandlerfeld-Einbau
·  Kabeleinführung: Flanschplatten/Kabeleinführungen oben/unten
·  PE/PEN: PEN- bzw. PE-/N-Schiene vorbereitet, Erdungspunkte/PA-Anschlüsse
·  Normative Grundlage: DIN EN 61439, DIN VDE 0603-2-2 (für Mess-/Wandlerbereiche, in der zum Ausführungszeitpunkt gültigen Fassung), TAB NEW Netz, VDE-AR-N 4100
·  Lieferumfang: Gehäuse komplett mit Tür(en), Schließsystem, Schrankrahmen/Einbaugerüst, Abdeckungen/Blenden, Beschriftungsfeld; inkl. Klein- und Befestigungsmaterial. (Referenz: Hager FR24G2 oder gleichwertig)
Menge: 1,000 Stk

**2.1.30 Schrankverbindungs-Adapter, seitliche Anreihung 400 mm-Schränke**
Liefern Anreih-/Verbindungsadapter zur seitlichen Anreihung der beiden Standschränke (01.01.0010 und 01.01.0020) inkl. Dicht- und Befestigungsteilen, geeignet zur Erhaltung der Schutzart IP55 über die Anreihfuge. (Referenz: Hager FZ721B oder gleichwertig)
Menge: 1,000 Stk

**2.1.40 Stromwandler 300/5 A, Klasse 0,5S, MessEG-konform — Klärung Lieferung mit VNB**
Liefern und Einbau von Stromwandlern für Niederspannungs-Sicherungslasttrennleisten NH1–3, Übersetzungsverhältnis 300/5 A, Leistung 2,5 VA, Genauigkeitsklasse 0,5S, MessEG-konform, geeignet für indirekte Messung im Sinne der TAB NEW Netz und VDE-AR-N 4100. Ausführung als Aufsteckstromwandler. (Referenz: Hager LVZW300K05K oder gleichwertig)

Hinweis zur Lieferung: Die Klärung, ob die Stromwandler vom Verteilnetzbetreiber NEW Netz beigestellt oder vom Auftragnehmer beschafft werden, obliegt dem Auftragnehmer im Rahmen der Netzanschlussabstimmung mit NEW Netz.
Menge: 1,000 Psch

**2.1.50 NH00-Sicherungslasttrennleiste 185 mm, 3-polig**
Liefern NH00-Sicherungslasttrennleiste für Sammelschienensystem 185 mm, 3-polig, Direktanschluss, geeignet für NH-Sicherungseinsätze NH00 (DIN EN 60269). (Referenz: Hager LVSG00TRPX oder gleichwertig)
Menge: 1,000 Stk

**2.1.60 NH3-Sicherungslastschaltleiste 630 A, 3-polig**
Liefern NH3-Sicherungslastschaltleiste als Hauptlasttrenner der NSHV, Bemessungsstrom 630 A, 3-polig, schaltbar, mit integrierter Sicherungsüberwachung, für Sammelschienensystem 185 mm, Schaltgerät nach DIN EN 60947-3, für Einbau in NS-Schaltgerätekombination nach DIN EN 61439. (Referenz: Hager LVSG3CPSU oder gleichwertig)
Menge: 1,000 Stk

**2.1.70 NH3-Sicherungslastschaltleiste 185 mm, 3-polig**
Liefern NH3-Sicherungslastschaltleiste 3-polig, 185 mm, Anschluss M12, schwarz, geeignet für NH-Sicherungseinsätze NH3 (DIN EN 60269), Schaltgerät nach DIN EN 60947-3, für Einbau in NS-Schaltgerätekombination nach DIN EN 61439. (Referenz: Hager LVSG3CPX oder gleichwertig)
Menge: 4,000 Stk

**2.1.80 NH2-Sicherungslasttrennleiste 185 mm, 3-polig**
Liefern NH2-Sicherungslasttrennleiste für Sammelschienensystem 185 mm, 3-polig, Bauform V-Bett mit Klemmen, geeignet für NH-Sicherungseinsätze NH2 (DIN EN 60269), Schaltgerät nach DIN EN 60947-3, für Einbau in NS-Schaltgerätekombination nach DIN EN 61439. (Referenz: Hager LVSR2VPVK4 oder gleichwertig)
Menge: 1,000 Stk

**2.1.90 Kombi-Überspannungsableiter Typ 1+2, 3-polig, Uc 350 V, I_imp 25 kA, U_p ≤ 1,5 kV, TN-C**
Liefern Überspannungsschutzgerät Kombiableiter Typ 1+2, 3-polig, Uc 350 V, I_imp 25 kA, U_p ≤ 1,5 kV, Ausführung für Netzform TN-C, mit Fernmeldekontakt. (Referenz: Hager SPA800 oder gleichwertig)
Menge: 2,000 Stk

**2.1.100 D02-Sicherungssockel 63 A, 1-polig, Hutschiene mit Käfigklemme**
Liefern Kunststoff-Sicherungssockel D02/E18, 1-polig, 63 A, für Hutschiene, mit Käfigklemme und Abdeckung. (Referenz: Hager LD043 oder gleichwertig)
Menge: 5,000 Stk

**2.1.110 D02-Sicherungssockel 63 A, 3-polig, Hutschiene mit Rahmenklemme**
Liefern Kunststoff-Sicherungssockel D02/E18, 3-polig, 63 A, für Hutschiene, mit Rahmenklemme und Abdeckung. (Referenz: Hager LD046 oder gleichwertig)
Menge: 1,000 Stk

**2.1.120 Leitungsschutzschalter 1-polig B6, Schaltvermögen ≥25 kA, 1 Modul ÜKA**
Liefern Leitungsschutzschalter (MCB) 1-polig, Charakteristik B, In 6 A, Schaltvermögen ≥25 kA, Bauform 1 Modul mit Überspannungs-Kombiableiter-tauglicher Ausführung (ÜKA), für Hutschiene. (Referenz: Hager MB199 oder gleichwertig)
Menge: 8,000 Stk

**2.1.130 CU-Sammelschiene 40×10 mm, 3-feldig, für 5 NH1-3-Trennerleisten**
Liefern Cu-Sammelschiene 40×10 mm, 3-feldig, geeignet für 5 NH1-3-Trennerleisten (Set à 3 Stück = 3 Phasen). (Referenz: Hager UM04K oder gleichwertig)
Menge: 1,000 Stk

**2.1.140 CU-Sammelschiene 40×10 mm, 4-feldig, für 8 NH1-3-Trennerleisten**
Liefern Cu-Sammelschiene 40×10 mm, 4-feldig, geeignet für 8 NH1-3-Trennerleisten (Set à 3 Stück). (Referenz: Hager UM08K oder gleichwertig)
Menge: 1,000 Stk

**2.1.150 CU-Sammelschiene 30×10 mm, 3-feldig, Sammelschienensystem 60 mm**
Liefern Cu-Sammelschiene 30×10 mm, 3-feldig, für Sammelschienensystem 60 mm. (Referenz: Hager UM33B oder gleichwertig)
Menge: 2,000 Stk

**2.1.160 CU-Sammelschiene 30×10 mm, 4-feldig, Sammelschienensystem 60 mm**
Liefern Cu-Sammelschiene 30×10 mm, 4-feldig, für Sammelschienensystem 60 mm. (Referenz: Hager UM34B oder gleichwertig)
Menge: 2,000 Stk

**2.1.170 Sammelschienenträger 60 mm, 1-polig (Set = 2 Stück)**
Liefern Sammelschienenträger 60 mm, 1-polig, Set = 2 Stück, passend zum Schranksystem. (Referenz: Hager UZ61S2 oder gleichwertig)
Menge: 4,000 Stk

**2.1.180 Bausatz 300×750 mm mit Berührungsschutzabdeckung**
Bausatz/Feldeinsatz 300×750 mm mit Berührungsschutzabdeckung, passend zum Schranksystem (univers N oder gleichwertig). (Referenz: Hager UC23BA oder gleichwertig)
Menge: 1,000 Stk

**2.1.190 Bausatz 300×1000 mm mit Berührungsschutzabdeckung**
Bausatz/Feldeinsatz 300×1000 mm mit Berührungsschutzabdeckung, passend zum Schranksystem. (Referenz: Hager UC24BA oder gleichwertig)
Menge: 1,000 Stk

**2.1.200 Bausatz 750×250 mm Berührungsschutzabdeckung klarsicht**
Liefern Bausatz/Feldeinsatz 750×250 mm mit Berührungsschutzabdeckung klarsicht, passend zum Schranksystem. (Referenz: Hager UC51BAKL oder gleichwertig)
Menge: 2,000 Stk

**2.1.210 Baustein 750×250 mm für 1× NH1-3-Trennerleiste auf SaS 185 mm**
Liefern Baustein/Feldeinsatz 750×250 mm zur Aufnahme von 1 NH1-3-Trennerleiste auf Sammelschienensystem 185 mm. (Referenz: Hager UE51K1N oder gleichwertig)
Menge: 3,000 Stk

**2.1.220 Baustein 750×500 mm für 4× NH1-3-Trennerleiste auf SaS 185 mm**
Liefern Baustein/Feldeinsatz 750×500 mm zur Aufnahme von 4 NH1-3-Trennerleisten auf Sammelschienensystem 185 mm. (Referenz: Hager UE52K4N oder gleichwertig)
Menge: 1,000 Stk

**2.1.230 Bausatz 150×250 mm für Reiheneinbaugeräte waagerecht, 1×12 PLE**
Liefern Bausatz/Feldeinsatz 150×250 mm zur Aufnahme von Reiheneinbaugeräten (DIN-Schiene), waagerecht, 1×12 PLE. (Referenz: Hager UC11MG oder gleichwertig)
Menge: 2,000 Stk

**2.1.240 Baustein 150×250 mm für Reiheneinbaugeräte waagerecht, 1×12 PLE**
Liefern Baustein 150×250 mm für Reiheneinbaugeräte, waagerecht, 1×12 PLE. (Referenz: Hager UD11B1 oder gleichwertig)
Menge: 1,000 Stk

**2.1.250 Baustein 150×500 mm für Reiheneinbaugeräte waagerecht, 2×12 PLE**
Liefern Baustein 150×500 mm für Reiheneinbaugeräte, waagerecht, 2×12 PLE. (Referenz: Hager UD12B1 oder gleichwertig)
Menge: 4,000 Stk

**2.1.260 Baustein 600×250 mm für Reiheneinbaugeräte waagerecht, 4×12 PLE**
Liefern Baustein 600×250 mm für Reiheneinbaugeräte, waagerecht, 4×12 PLE. (Referenz: Hager UD41B1 oder gleichwertig)
Menge: 1,000 Stk

**2.1.270 Baustein 600×250 mm mit gelochter Montageplatte (z.B. für VDI/Netzwerkkomponenten)**
Liefern Baustein 600×250 mm mit gelochter Montageplatte, geeignet für VDI-/Netzwerkkomponenten oder ähnliche Aufbauten. (Referenz: Hager UD41M1 oder gleichwertig)
Menge: 2,000 Stk

**2.1.280 Reihendurchgangsklemme Phase 2,5 mm², 800 V/24 A, Schraubtechnik**
Liefern Reihendurchgangsklemme für Phase, Querschnitt 2,5 mm², 800 V/24 A, Schraubtechnik. (Referenz: Hager KR025L oder gleichwertig)
Menge: 8,000 Stk

**2.1.290 Schutzleiterklemme 2,5 mm², Schraubtechnik**
Liefern Schutzleiterklemme 2,5 mm², Schraubtechnik. (Referenz: Hager KR025PE oder gleichwertig)
Menge: 8,000 Stk

**2.1.300 Reihendurchgangsklemme Phase 16 mm², 690 V/76 A, Schraubtechnik**
Liefern Reihendurchgangsklemme für Phase, Querschnitt 16 mm², 690 V/76 A, Schraubtechnik. (Referenz: Hager KR160L oder gleichwertig)
Menge: 8,000 Stk

**2.1.310 Schutzleiterklemme 16 mm², Schraubtechnik**
Liefern Schutzleiterklemme 16 mm², Schraubtechnik. (Referenz: Hager KR160PE oder gleichwertig)
Menge: 6,000 Stk

**2.1.320 Endplatte für Reihenklemmen 2,5–10 mm², beige**
Liefern Endplatte für Reihenklemmen 2,5–10 mm², beige. (Referenz: Hager KR01AP oder gleichwertig)
Menge: 2,000 Stk

**2.1.330 Endwinkel für Reihenklemmen bis 35 mm², Schraubtechnik, beige**
Liefern Endwinkel für Reihenklemmen bis 35 mm², Schraubtechnik, beige. (Referenz: Hager KR01EW oder gleichwertig)
Menge: 4,000 Stk

**2.1.340 Tragschienen-Set 450 mm (Set = 2 Stück)**
Liefern Tragschienen-Set 450 mm für Schränke ab 160 mm Tiefe, Set = 2 Stück. (Referenz: Hager UN03A oder gleichwertig)
Menge: 2,000 Stk

**2.1.350 Tragschienen-Set 750 mm (Set = 2 Stück)**
Liefern Tragschienen-Set 750 mm, Set = 2 Stück. (Referenz: Hager UN05A oder gleichwertig)
Menge: 3,000 Stk

**2.1.360 Tragschienen-Set 1500 mm (Set = 2 Stück)**
Liefern Tragschienen-Set 1500 mm, Set = 2 Stück. (Referenz: Hager UN10A oder gleichwertig)
Menge: 2,000 Stk

**2.1.370 Tragschienen-Set 1800 mm (Set = 2 Stück)**
Liefern Tragschienen-Set 1800 mm, Set = 2 Stück. (Referenz: Hager UN12A oder gleichwertig)
Menge: 2,000 Stk

**2.1.380 Quertraverse 2-feldig**
Liefern Quertraverse, 2-feldig, passend zum Schranksystem. (Referenz: Hager UT12PN oder gleichwertig)
Menge: 4,000 Stk

**2.1.390 Quertraverse 3-feldig**
Liefern Quertraverse, 3-feldig, passend zum Schranksystem. (Referenz: Hager UT12QN oder gleichwertig)
Menge: 1,000 Stk

**2.1.400 Abfangschiene 4-feldig**
Liefern Abfangschiene, 4-feldig, passend zum Schranksystem. (Referenz: Hager UT84CN oder gleichwertig)
Menge: 1,000 Stk

**2.1.410 Koppelplatte halb, links**
Liefern Koppelplatte, halb, links, passend zum Schranksystem. (Referenz: Hager UT90L oder gleichwertig)
Menge: 3,000 Stk

**2.1.420 Koppelplatte halb, rechts**
Liefern Koppelplatte, halb, rechts, passend zum Schranksystem. (Referenz: Hager UT90R oder gleichwertig)
Menge: 3,000 Stk

**2.1.430 Abdeckstreifen 219 mm, für 12 PLE, brechbar**
Liefern Abdeckstreifen, Länge 219 mm, für 12 PLE, brechbar. (Referenz: Hager S35S oder gleichwertig)
Menge: 13,000 Stk

**2.1.440 Blindabdeckung für Trennerbereich NH000/00, sperrbar**
Liefern Blindabdeckung für Trennerbereich NH000/00, sperrbar. (Referenz: Hager UZ01Z6 oder gleichwertig)
Menge: 2,000 Stk

**2.1.450 Verschlussbolzen plombierbar für Berührungsschutzabdeckung (Ersatzteil)**
Liefern Verschlussbolzen, plombierbar, für Berührungsschutzabdeckung, Ersatzteil. (Referenz: Hager UZ06A1 oder gleichwertig)
Menge: 4,000 Stk

**2.1.460 Blechkerbschrauben 4,2×9,5 mm**
Liefern Satz Blechkerbschrauben 4,2×9,5 mm, 100 Stück. (Referenz: Hager UZ100 oder gleichwertig)
Menge: 1,000 Stk

**2.1.470 Leitungskanal 78×31 mm, 1-feldig**
Liefern Leitungskanal 78×31 mm, 1-feldig, passend zum Schranksystem, für interne Leitungsführung. (Referenz: Hager UZ51A1 oder gleichwertig)
Menge: 10,000 Stk

**2.1.480 Leitungskanal 78×31 mm, 2-feldig**
Liefern Leitungskanal 78×31 mm, 2-feldig. (Referenz: Hager UZ52A1 oder gleichwertig)
Menge: 8,000 Stk

#### 2.2 Zählerplätze

**2.2.10 Zählertragplatte universN, 450×250 mm**
Liefern Zählertragplatte universN, 450×250 mm, zur Aufnahme eines modernen Zählers (eHZ/iMSys-fähig), Ausführung gemäß TAB NEW Netz und VDE-AR-N 4100, plombierbar. (Referenz: Hager U96N oder gleichwertig)
Menge: 4,000 Stk

#### 2.3 Kabel und Leitungen

**2.3.10 Trafo-Anbindung Strang A: NYY 1×185 Cu**
Liefern und Verlegen Einleiter-Energiekabel NYY-O 1×185 mm² Cu (L1/L2/L3) zur Trafo-Anbindung Strang A. Verlegung von der Trafo-NS-Klemme zu den NH-Leisten am Hauptschalter im Messwandlerschrank inkl. Verdrahtungsmaterial, Press-Kabelschuhe Cu 185 mm² M12 (DIN 46235, verzinnt) beidseitig, Endisolation, Aderkennzeichnung, Beschriftung, Zugentlastung, Berührungsschutz IP2X, drehmomentgerechter Anschluss.
Menge: 15,000 m

**2.3.20 Trafo-Anbindung Strang A: NYY-J 1×185 Cu (PEN)**
Liefern und Verlegen Einleiter-Energiekabel NYY-J 1×185 mm² Cu (PEN) zur Trafo-Anbindung Strang A. Verlegung inkl. Press-Kabelschuhe Cu 185 mm² M12 beidseitig, Endisolation, Aderkennzeichnung (gn-ge mit bl-Markierung), Beschriftung, Zugentlastung, drehmomentgerechter Anschluss.
Menge: 5,000 m

**2.3.30 Trafo-Anbindung Strang B: NYY-O 1×300 Cu**
Liefern und Verlegen Einleiter-Energiekabel NYY-O 1×300 mm² Cu (L1/L2/L3) zur Trafo-Anbindung Strang B. Verlegung von der Trafo-NS-Klemme zu den NH-Leisten am Hauptschalter im Messwandlerschrank inkl. Verdrahtungsmaterial, Press-Kabelschuhe Cu 300 mm² M12 (DIN 46235, verzinnt) beidseitig, Endisolation, Aderkennzeichnung, Beschriftung, Zugentlastung, Berührungsschutz IP2X, drehmomentgerechter Anschluss.
Menge: 15,000 m

**2.3.40 Trafo-Anbindung Strang B: NYY-J 1×300 Cu (PEN)**
Liefern und Verlegen Einleiter-Energiekabel NYY-J 1×300 mm² Cu (PEN) zur Trafo-Anbindung Strang B. Verlegung inkl. Press-Kabelschuhe Cu 300 mm² M12 beidseitig, Endisolation, Aderkennzeichnung (gn-ge mit bl-Markierung), Beschriftung, Zugentlastung, drehmomentgerechter Anschluss.
Menge: 5,000 m

**2.3.50 Interne Verdrahtung Zählerplätze nach DIN VDE 0603-2-2**
Komplette schrankinterne Verdrahtung je Zählerplatz (Wandlermessung) gemäß DIN VDE 0603-2-2 inkl. Verbindung Hauptsammelschiene → Wandlerfeld → Zähler-Tragschiene, Aderkennzeichnung, drehmomentgerechtem Anschluss, plombierfähiger Abdeckung der Spannungspfade, Beschriftung gemäß TAB NEW Netz. Enthalten: Primärverbindung (5-adrig je Strang), Aderleitung, Befestigungsmaterial, Kabelbinder, Schrumpfschlauch, plombierfähige Abdeckungen, Berührungsschutz IP2X, Kennzeichnungssatz.
Menge: 2,000 Stk

**2.3.60 Wandlertrennklemmen nach Anforderung VNB NEW**
Bereitstellung und Verdrahtung von Messwandler-Trennklemmen nach Vorgabe NEW Netz für die Stromwandler-Sekundärkreise L1/L2/L3 sowie Spannungspfade je Zählerplatz (12 Trennklemmen je Satz: 3 × Strom L1/L2/L3 je 2 Adern k/l, 3 × Spannung U/V/W, 1 × N). Inkl. Sekundärverdrahtung Wandler → Trennklemme → Zähler mit Aderleitung H07V-K 2,5 mm² in NEW-Farbcode, plombierfähigen Abdeckkappen, Aderkennzeichnung, Beschriftung gemäß Klemmenplan, Funktionsprüfung, Kurzschlussbrücken für Probebetrieb.

ME: Satz
Menge: 2,000 Stk

**2.3.70 Verdrahtung Überspannungsschutz H07V-K 1×35 mm²**
Liefern und Verarbeiten Aderleitung H07V-K 1×35 mm² (sw/bl/br) für den Anschluss L1/L2/L3 des Überspannungsschutzgeräts Typ 1+2 (SPD nach DIN EN 61643-11) gemäß Vorgabe NEW Netz und DIN VDE 0100-534. Anschluss direkt am Hauptschalter / an der Sammelschiene mit Anschlusslänge ≤ 0,5 m je Leiter zur Optimierung des Schutzpegels. Inkl. Aderendhülsen, Aderkennzeichnung, Beschriftung, drehmomentgerechter Anschluss am SPD.
Menge: 5,000 m

**2.3.80 Verdrahtung Überspannungsschutz H07V-K 1×16 mm² (PE)**
Liefern und Verarbeiten Aderleitung H07V-K 1×16 mm² gn-ge für den PE-Anschluss des Überspannungsschutzgeräts gemäß DIN VDE 0100-534. Anschluss SPD → PE-Schiene mit kurzer Anschlusslänge. Inkl. Aderendhülsen, Aderkennzeichnung, Beschriftung, drehmomentgerechter Anschluss, Funktionskontrolle des SPD-Statusmelders.
Menge: 2,000 m

**2.3.90 Verdrahtung APZ / RfZ — H07V-K 1,5 mm² (Spannungsversorgung)**
Liefern und Verarbeiten Aderleitung H07V-K 1,5 mm²  für die Spannungsversorgung der Anlagen-Plombier-Zone (APZ) und des Rundsteuerempfängers (RfZ) gemäß VDE-AR-N 4100 (TAR Niederspannung) und DIN VDE 0603-2-1. Spannungsabgriff L1/L2/L3/N vor Hauptschalter (plombiert). Inkl. Aderendhülsen, Aderkennzeichnung, Beschriftung, drehmomentgerechter Anschluss, plombierfähige Ausführung des APZ-Bereichs gemäß TAB NEW Netz.
Menge: 20,000 m

**2.3.100 Verdrahtung APZ / RfZ — LiYY 5×1,5 mm² (Steuerleitung)**
Liefern und Verarbeiten Steuerleitung LiYY 5×1,5 mm² für die Verbindung RfZ → Schaltkontakte / Klemmleiste (Lastabschaltung, Tarifumschaltung) gemäß VDE-AR-N 4100. Inkl. Aderendhülsen, Aderkennzeichnung, Beschriftung, drehmomentgerechter Anschluss, Funktionsprüfung der Schaltkontakte.
Menge: 3,000 m

**2.3.110 Verdrahtung trafoseitige Verbraucher H07V-K 1×16 mm²**
Liefern und Verarbeiten Aderleitung H07V-K 1×16 mm² für die schrankinterne Verdrahtung der trafoseitigen Verbraucher (Kompensation, Steckdosen Trafo-Überwachung 1 + 2 sowie ggf. weitere Hilfskreise vor der Wandlermessung) ab den D0-/Schutzgeräten F10/F11/F12 zu den Abgangsklemmen. Inkl. Aderendhülsen, Aderkennzeichnung, Beschriftung gemäß Klemmenplan, drehmomentgerechter Anschluss an D0-Sockel und Klemmleiste, Wiederherstellung der Bestandsfunktion.
Menge: 50,000 m

#### 2.4 Installation und Dokumentation

**2.4.10 Vorbesichtigung**
Vorbesichtigung und Vorarbeitzeit zur Bestandsaufnahme vor Ausführung, einschließlich Ortsbegehung, Aufmaß, Prüfung der Montagewege/Trassenführung, Abstimmung von Schnittstellen und Dokumentation der vorgefundenen Einbausituation (z. B. Fotodokumentation/Notizen) als Grundlage für Materialdisposition und Ausführungsplanung.

Pauschale umfasst ca. einen Arbeitstag.
Menge: 1,000 Psch

**2.4.20 Baustelleneinrichtung**
Einrichtung der Baustelle zur ordnungsgemäßen und sicheren Durchführung der Montagearbeiten der Niederspannungshauptverteilung. Enthalten sind insbesondere:
·  Bereitstellung, Aufbau und Unterhaltung der erforderlichen Baustelleneinrichtungen (z. B. Lagerfläche, Montagefläche, Absperrungen, Schutzeinrichtungen)
·  Einrichtung und Unterhaltung der Baustellenzufahrt
·  Aufstellung und Unterhaltung notwendiger Sicherheitseinrichtungen gemäß den geltenden Unfallverhütungsvorschriften
·  Entsorgung von Verpackungsmaterialien und Abfällen
·  Räumung und Wiederherstellung der Flächen nach Abschluss der Arbeiten
Die Baustelleneinrichtung ist auf die örtlichen Gegebenheiten abzustimmen. Nach Beendigung der Arbeiten sind sämtliche Einrichtungen vollständig und fachgerecht zu entfernen und der ursprüngliche Zustand wiederherzustellen.
Menge: 1,000 Psch

**2.4.30 Elektrischer Anschluss und Montage der Messwandlerschranks**
Einbringen, Aufstellen, intern verdrahten und anschließen des Wandler-/Messschranks am vorgesehenen Aufstellort

Enthalten:
·  Anlieferung, Einbringung (Trage-/Hebearbeiten), standsichere Aufstellung und Anreihen mit Koppelplatten/Anreih-Adapter
·  Kabeleinführungen/Flansche mit Kantenschutz, Zugentlastung und Berührungsschutz (ohne bauseitige Kernbohrungen)
·  Schrankinterne Leitungsführung (Rangierkanäle) und komplette interne Verdrahtung gemäß Stromlauf-/Klemmenplan inkl. Aderendhülsen, Aderkennzeichnung, drehmomentgerechtem Anschluss, internem PA, Berührungsschutz und Funktionskontrolle
·  Einbau der Stromwandler im Wandlerfeld (Lieferung gemäß Pos. 02.01.0040 — Klärung der Beistellung obliegt dem AN) inkl. lagerichtiger Montage inkl. lagerichtiger Montage, mechanischer Sicherung und Beschriftung der Wandlerdaten
·  Lieferung und Verdrahtung der Wandlertrennklemmen nach Vorgabe NEW Netz (freigegebener Typ) inkl. Sekundärverdrahtung Wandler L1/L2/L3 zu den Trennklemmen mit Aderkennzeichnung und plombierfähiger Abdeckung
·  Spannungsversorgung und Verdrahtung APZ / RfZ inkl. Hilfsspannungsabgriff, Steuerleitungen zu den Wandlertrennklemmen / Klemmleiste, Aderkennzeichnung und Beschriftung
·  Interne Verdrahtung Überspannungsschutz (SPD) sowie der Reiheneinbaugeräte F4 → F5–F10 (Vorsicherungen, Leitungsschutzschalter, Hilfsstromkreise) gemäß Stromlauf-/Klemmenplan
·  Verdrahtung und Anschluss der trafoseitigen Verbraucher an die zugehörigen D0-/Schutzgeräte inkl. Wiederherstellung der Bestandsfunktion
·  Anschluss der weiteren 3-phasigen Abgänge an Schutz-/Schaltgeräte bzw. Klemmen/Sammelschiene
·  Funktionskontrolle, Aderprüfung und plombierfähige Übergabe des Mess-/Wandlerbereichs an NEW Netz
Menge: 1,000 Psch

**2.4.40 Inbetriebnahme und Dokumentation**
Durchführen aller erforderlichen Prüfungen/Messungen, Funktionsprüfungen, Protokollierung sowie Erstellung der Revisionsunterlagen und Einweisung des Betreibers für den errichteten Messwandlerschrank, inkl. aller Nebenleistungen. Enthalten sind insbesondere:
·  Erstprüfung nach DIN VDE 0100-600 inkl. Messungen und Nachweise: Schutzleiterdurchgängigkeit, Isolationsmessung, Schleifenimpedanz/Netzinnenwiderstand, RCD-Prüfung (sofern vorhanden), erforderliche Funktionsprüfungen
·  Prüfprotokolle vollständig erstellen und übergeben
·  Funktionsprüfung der Betriebsmittel: Schalt- und Schutzeinrichtungen, Drehfeld-/Phasenfolgenprüfung, Kontrolle der Anschlussstellen/Klemmen, Sichtprüfung Berührungsschutz, Prüfung der Statusanzeigen
·  Wandler-Anschluss-/Sekundärkreis-Prüfung (Übersetzungs- und Polaritätsprüfung) in Abstimmung mit Netzbetreiber/Messstellenbetreiber
·  Revisionsunterlagen Messwandlerschrank erstellen und übergeben: Stromlaufplan, Aufbauplan, Klemmenplan, Stückliste, Beschriftungslisten, Prüfprotokolle, Datenblätter der eingebauten Geräte. Übergabe digital (PDF) und 1 × Papierordner (oder nach AG-Vorgabe)
·  Einweisung Betreiber/Haustechnik: Bedienung und wesentliche Funktionen, Schutzfunktionen und Anzeigen, Übergabe der Dokumentation, Einweisungsprotokoll
Menge: 1,000 Psch

#### 2.5 Stundenlöhne

**2.5.10 Meisterstunden**
Meisterstunden für Rangier-, Verlege- und unvorhersehbare Arbeiten.

Abrechnung ausschließlich nach tatsächlichem Aufwand auf Nachweis (Stundenzettel/Rapport) und nur nach vorheriger Anweisung und Freigabe durch den Auftraggeber (AG)
Menge: 10,000 Std

**2.5.20 Monteurstunden**
Monteurstunden für Rangier-, Verlege- und unvorhersehbare Arbeiten.

Abrechnung ausschließlich nach tatsächlichem Aufwand auf Nachweis (Stundenzettel/Rapport) und nur nach vorheriger Anweisung und Freigabe durch den Auftraggeber (AG)
Menge: 10,000 Std

**2.5.30 Auszubildenden- / Helferstunden**
Auszubildenden- / Helferstunden für Rangier-, Verlege- und unvorhersehbare Arbeiten.

Abrechnung ausschließlich nach tatsächlichem Aufwand auf Nachweis (Stundenzettel/Rapport) und nur nach vorheriger Anweisung und Freigabe durch den Auftraggeber (AG)
Menge: 10,000 Std

USt %: 0,00
